# Psch Erhaltung FB BAB-NT
Angebotsaufforderung (GAEB DA XML 3.2, DA83)
Projekt: A-P0907-00
Währung: EUR
Vergabeart: Öffentliche Ausschreibung
Auftraggeber: Autobahn GmbH des Bundes, Niederlassung Westfalen (Hamm), Außenstelle Dillenburg, AdB-NL Westf., Hauptstr.106, 35683 Dillenburg, Hauptstraße 106, 35683 Dillenburg, E-Mail FU-WEF-AS-SI-ITWO-Fachadmin <FU-WEF-AS-SI-ITWO-Fachadmin@autobahn.de>; DV-Nummer: 235-26-0003
Erstellt mit: GXML Toolbox V3.3 R20230829, iTWO_64 V25.0.650, 06.05.2026

## 235-26-0003 Wirtschaftsweg Rastanlage Siegerland Ost + West
Datum: 06.05.2026
WaGr: 99_99_01

### Abschnitt 00 Asphaltsanierung RA OST

#### Unterabschnitt 00.00 Baubegleitende Maßnahmen

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle vorhalten und betreiben**
Baustelle für die Dauer der ausgeschriebenen Leistung vorhalten, unterhalten und betreiben. Mieten, Pacht, Gebühren und dgl. sind mit dieser Position ebenfalls abgegolten.Teilzeiten nach Tagen werden zu 1/30 des Einheitspreises vergütet. Soweit nicht für bestimmte Leistungen für das Vorhalten, Unterhalten und Betreiben der Baustelle gesonderte Postionen im Leistungsverzeichnis enthalten sind, gilt diese Position für alle Leistungen sämtlicher Abschnittes des Leistungsverzeichnisses.
Menge: 1,000 Mt

**00.00.0003 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0004 Beweissicherung**
*** Pauschalposition
Beweissicherung vor Beginn der Arbeiten und für die
Verkehrsführung innerhalb der Baufeldgrenzen
durchführen. Nach Abschluss der Arbeiten
Schlussbesichtigung durchführen. Beweissicherung für
den durch den AN betroffenen Bereich in Form einer
Fotodokumentation über den vorgegebenen Zustand der im
Baubereich und angrenzenden Bereich der Baumaßnahme
befindlichen Objekte durchführen:
- Verkehrswege, Zufahrtswege und Straßen (inkl. stat.
Beschilderung)
- bauliche Anlagen (Zäune, Maste, Ver- und
enstorgungsanlagen etc.)
- Bäume, Bepflanzungen
- Grünflächen
- Flächen für Baustelleneinrichtung, Lager- und
Arbeitsplätze
- Fahrzeugrückhaltesysteme

Die Dokumentation hat auch die Kartierung von bereits
vorh. Schäden oder Auffälligkeiten an baulichen Anlagen
zu enthalten. Abgerechnet werden 60% für die
Beweissicherung zu Baubeginn nach Übergabe der
Unterlagen (1-fach in Papierform und digital auf den
Cloud-Service des AG hochladen und bereitstellen), und
40% nach Beweissicherung zum Bauende. Die Übergabe der
Unterlage erfolgt spätestens zum Termin der Baufreiheit
für nachfolgende Gewerke an den AG, jeweils 1-fach in
Papierform und auf den Cloud-Service des AG hochladen
und bereitstellen
Menge: 1,000 Psch

**00.00.0005 Beweiss. Niederschrift Herstellen**
*** Pauschalposition
Niederschrift über die Beweissicherung einschl. Bericht
und eindeutig zugeordneten Fotos mit Beschreibungen
herstellen und dem AG übergeben.
Die Niederschrift beschreibt den Zustand des Bestandes
im Bereich der Baustelle und den vom Baubetrieb
betroffenen Bereichen jeweils vor Beginn der Arbeiten
sowie nach Beendigung der Arbeiten und dokumentiert
eventuelle Veränderungen.
Die Ergebnisse eventueller Kontrollen wie Messprogramme
u. dgl., die die Durchführung der Baumaßnahme
begleiten, sind in die Niederschrift aufzunehmen.
Die Niederschrift muss vom AN mit Firmenstempel, Datum
und Unterschrift versehen sein.
Bereich = gesamtes Baufeld und Zufahrten inkl.
öffentliche Zufahrten.
Dokumente der Beweissicherung in 3-facher Ausfertigung
einschl. Fotos in Papierform und digital auf den
Cloud-Service des AG hochladen und bereitstellen
Menge: 1,000 Psch

**00.00.0006 Deklarationsanalyse durchführen**
Chemische Analyse von Proben nach Unterlagen des AG
durchführen.
Probeneingang erfassen, Proben für chemische Analyse zu
umwelttechnischen Untersuchungen aufbereiten,
Laborbericht einschließlich tabellarischer Aufstellung
der Ergebnisse mit Einstufung nach jeweiliger
Richtlinie und Auswertung mit Abgrenzung
gefährlicher/nicht gefährlicher Abfall nach
länderspezifischen Regelungen aufstellen.
Entsorgung des Probenmaterials nach Ende der
Aufbewahrungsfrist.
Chemische Analyse für umwelttechnische Untersuchungen
durch akkreditiertes Labor nach DIN EN ISO/IEC 17025
nach Wahl des AN.
Untersuchung von Materialproben gemäß
Ersatzbaustoffverordnung Anlage 1, Tabelle 3
Materialwerte für Bodenmaterial und Baggergut.
Laborbericht und Deklarationsanalyse als PDF-Dokument
und 3-fach in Papierform dem AG
übergeben.
Deklarationsanalysen für die Arbeiten zur Herstellung
der Fahrbahnverbreiterung und der Entwässerung
Menge: 1,000 St

**00.00.0007 Analyse Zusatzparameter**
Ergänzende chemische Analyse von Proben für
Deklarationsanalyse zur Bestimmung der Deponieklasse
durchführen.
Bestimmung von Zusatzparametern nach DepV Anhang 3,
Tab. 2 Spalte 5 und länderspezifischen Parametern.
Ergebnisse im Laborbericht als Deklarationsanalyse
gesondert ausweisen.
Untersuchung von Materialproben Boden.
Ergänzende chemische Analysen für die Arbeiten zur
Herstellung der Fahrbahnverbreiterung und der
Entwässerung
Menge: 1,000 St

**00.00.0008 Absp.g.,Warneinr. aufb.,abb.u.vorh. Abspsch. 250x2000*Typ RA1 5 Strah.eins. rot*Versorg. Wahl AN über 7 b. 14 Tage**
StL-Nr. 2110541505140103
Absperrgerät oder Warneinrichtung betriebsfertig aufbauen, vorhalten, warten, instand setzen, betreiben und
abbauen. Vorübergehende Verkehrssicherungsmaßnahmen
durchführen. Die Kontrolle wird gesondert vergütet.
Absperrschranke Größe 250 x 2000 mm mit Aufstellvorrichtung.
Mit retroreflektierender Folie Klasse RA1.
Mit 5 Richtstrahlern einseitig, rotes Dauerlicht, WL1.
Energieversorgung nach Wahl des AN.
Einsatzzeit über 7 bis 14 Tage.
Menge: 4,000 St
Leistungsbereichkatalog: 105

**00.00.0009 Absp.g.,Warneinr. aufb.,abb.u.vorh. Abspsch. 250x2000*Typ RA2 3 Strah.eins.gelb*über 7 b. 14 Tage**
StL-Nr. 2110541505230003
Absperrgerät oder Warneinrichtung betriebsfertig aufbauen, vorhalten, warten, instand setzen, betreiben und
abbauen. Vorübergehende Verkehrssicherungsmaßnahmen
durchführen. Die Kontrolle wird gesondert vergütet.
Absperrschranke Größe 250 x 2000 mm mit Aufstellvorrichtung.
Mit retroreflektierender Folie Klasse RA2.
Mit 3 Richtstrahlern einseitig, gelbes Dauerlicht, WL1.
Einsatzzeit über 7 bis 14 Tage.
Menge: 2,000 St
Leistungsbereichkatalog: 105

**00.00.0010 Verkehrssch.komb. aufb.,abb.,vorh. VSch + ZSch H2 Größe 2*Typ RA2*profilverstärkt Höhe 2,00 m*über 7 b. 14 Tage**
StL-Nr. 2110522029223033
Verkehrsschildkombination aufbauen, vorhalten, warten,
instand setzen und abbauen. Aufstellvorrichtung nach
statischen Erfordernissen. Vorübergehende Verkehrssicherungsmaßnahmen durchführen. Die Kontrolle wird gesondert vergütet.
Verkehrsschildkombination = 1 Verkehrsschild und Zu-
satzschild Höhe 2.
Verkehrsschild 'VZ 250 mit Zusatzzeichen 1028-31'

Größe 2.
Retroreflektierend mit Folie Klasse RA2.
Schild = profilverstärkt.
Aufstellhöhe über der Verkehrsfläche = 2,00 m.
Einsatzzeit über 7 bis 14 Tage.
Menge: 1,000 St
Leistungsbereichkatalog: 105

**00.00.0011 Probegefäß liefern 10-l-Blecheimer*Mithilfe Kprüf.**
StL-Nr. 1910171211
Probegefäß zur Aufnahme von Baustoffproben, für Kontrollprüfungen und für Rückstellproben des AG liefern.
Probegefäß = sauberer 10-l-Blecheimer mit dicht schließendem Deckel.
Mithilfe bei der Probennahme im Baubereich nach Angaben
des AG.
Menge: 4,000 St

**00.00.0012 Materialprobe entn. und übergeben**
StL-Nr. 1910173299
Materialprobe nach Unterlagen des AG entnehmen und im
Baubereich dem AG übergeben.
Abmessungen 'nach Erfordernis'

Material 'Asphaltschichten, Fugenvergussmasse
Abstreumittel usw. einschl. Beschriftung
und Verpackung.
Probe zur zentralen BE transportieren und an
den AG bzw. der örtlichen Bauüberwachung
oder einen, durch den AG beauftragten Vertreter
übergeben.
Abgerechnet wird je Probenahme'
Menge: 4,000 St

**00.00.0013 Bohrkern entnehmen Kern-DU 15 cm Asphaltschicht**
StL-Nr. 191017222919
Bohrkern für Kontrollprüfungen nach Angabe des AG entnehmen und im Baubereich dem AG übergeben. Bohrloch
fachgerecht verfüllen.
Bohrkerndurchmesser 15 cm.
Bohrtiefe '32-38cm'

Material = Asphaltschicht.
Verfüllmaterial 'Gussasphalt
Einbau lagenweise, bis ca. 2 cm
unter OK Fahrbahn, die eingebauten Lagen
müssen abkühlen bevor die nächste
Asphaltschicht eingebaut wird'
Menge: 4,000 St

**00.00.0014 Prüfstelle fräsen, verschließen**
Kontrollprüfstelle fräsen und verschließen

Nach Erkalten der Verfüllung Bereich der
Bohrkernentnahmestellen in einem kleinstmöglichen
umschließenden Rechteck ca. 3 cm tief ausfräsen und mit
Gussasphalt MA 8 S 25/55-55 bündig zur OK Fahrbahn
verschließen.
Fräsgut aufnehmen und der Verwertung nach Wahl des AN
zuführen.
Unterlage gründlich reinigen.
Abstumpfen der Oberfläche mit einer Lieferkörnung 2/3,
Abstreumenge von 6-10 kg/m2.
Allseitig Anschlüsse gemäß den ZTV Fug- StB mit einem
anschmelzbaren Bitumenfugenband herstellen.
Fläche der Kontrollprüfstelle ca. 0,25 m2 bis 0,75 m2.
Pro Kontrollprüfstelle sind 4 Bohrkerne entnommen
worden
Menge: 4,000 St

**00.00.0015 Gegenpole für Kontrollpr. verlegen AL 30x100cm,0,3mm*Schicht o.Bindem.**
StL-Nr. 191017371304
Gegenpole für Kontrollprüfungen nach Anweisung des AG
für die elektromagnetische Dickenmessung verlegen.
Gegenpol = Aluminium-Blech (0,3mm, 30x100cm),
max. Messtiefe 50 cm
Unterlage = Schicht ohne Bindemittel.
Menge: 6,000 St

**00.00.0016 Gegenpole für Kontrollpr. verlegen AL 30x70cm, 0,1mm*Asphalt**
StL-Nr. 191017370701
Gegenpole für Kontrollprüfungen nach Anweisung des AG
für die elektromagnetische Dickenmessung verlegen.
Gegenpol = Aluminium-Folie (0,1 mm, 30x70 cm)
max. Messtiefe 50 cm
Unterlage = Asphaltschicht.
Menge: 12,000 St

**00.00.0017 Messreflektoren einmessen**
*** Pauschalposition
Messreflektoren einmessen

Jeden verlegten Messreflektor zum sicheren
Wiederauffinden mit geeignetem Verfahren
einmessen, Lage markieren.
Lageplan unter Angabe von Station und Abstand zum
Fahrbahnrand erstellen.
Unterlage an AG in digitaler Form auf den Cloud-Service
des AG hochladen und bereitstellen und 1-fach in Papier
übergeben.
Menge: 1,000 Psch

#### Unterabschnitt 00.01 Fahrbahnerneuerung RA OST

**00.01.0001 Bankett abtragen Breite bis 0,50 m*Dicke 10-15 cm Mit Veg.decke*entsorgen**
StL-Nr. 24112045110203
Bankett abtragen ggf. einschließlich Vegetationsdecke.
Breite bis 0,50 m.
Dicke über 10 bis 15 cm.
Ausbauen mit Vegetationsdecke.
Ausbaustoffe entsorgen. Schadstoffbelastung nach Un-
terlagen des AG. Entsorgen wird gesondert vergütet.
Menge: 30,000 m3
Leistungsbereichkatalog: 112

**00.01.0002 Nicht gefährl. Abfall Bau entsorg. Wahl des AN*17 05 04 BM-F3; BG-F3*Anfallstelle Kosten einrechnen*Verbleibsdok. Wiegeschein**
StL-Nr. 2390244014111111
Nicht gefährlichen Bau- und Abbruchabfall nach
Unterlagen des AG laden, zur Entsorgungsanlage
transportieren und entsorgen.
Entsorgung nach Wahl des AN.
Abfall = Boden und Steine mit Ausnahme derjenigen,
die unter 17 05 03* fallen. Abfallschlüssel = 17 05
04.
Materialwert Bodenmaterial BM-F3, Baggergut BG-F3.
gelösten Abfall an Anfallstelle laden.
Kosten der Abfallentsorgung und
Verbleibsdokumentation sind einzurechnen.
Verbleibsdokumentation nach Unterlagen des AG
führen.
Abgerechnet wird nach Wiegescheinen.
Menge: 50,000 t

**00.01.0003 Bankett profilgerecht herstellen Neben Fahrbahn*Baustoff. C 90/3 URA+Einbaudoku*Breite 0,50 m Einbaudicke 15 cm*12 tief+ 6 hoch*EV2 mind. 100MPa**
StL-Nr. 2411270711141191
Bankett gemäß ZTV E-StB profilgerecht herstellen.
Neben Verkehrsfläche Fahrbahn.
Baustoffgemisch, Kategorie C 90/3, Größtkorn
von 32 mm. Der Feinkornanteil muss im eingebauten Zu-
Stand 8 M.-v.H. bis 12 M.-v.H. betragen.
Umweltrelevante Anforderungen beim Einsatz von Baustoffgemischen einschließlich Einbaudokumentation nach
Unterlagen des AG. Einbaudokumentation übergeben.
Breite = 0,50 m.
Einbaudicke = 15 cm.
Querneigung 12 v.H. am tiefliegenden und 6 v.H. am
hochliegenden Fahrbahnrand.
Einbau 'dicke 15 cm, das Herstellen des Planums wirdnicht gesondert vergütet, Bankett einsäen, Saatgut =
Salzverträgliches Bankett-Regiosaatgut UG 7, 5g/m²'

Verformungsmodul EV2 auf der Oberfläche mindestens
100 MPa.
Menge: 350,000 m
Leistungsbereichkatalog: 112

**00.01.0004 Asphaltbefestigung trennen Anbauber. quer*schneiden**
StL-Nr. 231130382109
Asphaltbefestigung geradlinig trennen.
im Anbaubereich quer zur Fahrbahnachse,
Trennen durch Schneiden.
Dicke der Asphaltbefestigung '9-12 cm'
Menge: 20,000 m
Leistungsbereichkatalog: 113

**00.01.0005 Asphalt fräsen ATS*Asphaltbeton*Tiefe ü.10-12 cm Fahrbahn*Fräsasph. verw.**
StL-Nr. 2311300532701010
Asphalt fräsen und Fräsgut aufnehmen. Anschlusskante
geradlinig auf Frästiefe herstellen. Der Schnittlinienabstand darf maximal 15 mm betragen.
Asphalttragschicht.
Asphaltdeckschicht = Asphaltbeton.
Frästiefe über 10 bis 12 cm.
Fläche = Fahrbahn.
Fräsasphalt nach Wahl des AN verwerten.
Menge: 800,000 m2
Leistungsbereichkatalog: 113

**00.01.0006 Asphaltschollen lösen und laden**
Verbleibende Asphaltschollen lösen, laden und ggf. Zwischenlagern. Die Flächen sind nach dem Fräsen und vor dem Aufnehmen der Asphaltschollen gemeinsam mit dem AG zu begehen.
Menge: 80,000 m2

**00.01.0007 Abfahren und entsorgen**
Asphaltschollen-Bodengemisch laden, abfahren und entsorgen. Entsorgung nach Wahl des AN. Materialwert Bodenmaterial BM-F3. Kosten der Abfallentsorgung und Verbleibsdokumentation sind einzurechnen. Verbleibsdokumentation nach Unterlagen des AG führen. Abgerechnet wird nach Wiegeschein.
Menge: 6,000 t

**00.01.0008 Unterlage profilieren*EV2 mind. 120 MPa Unebenheit 3 cm**
StL-Nr. 231130439402
Unterlage aus Schicht ohne Bindemittel auf Sollhöhe
nach Unterlagen des AG profilieren und verdichten. Liefern von Baustoff bzw. Entfernen von überschüssigem
Baustoff wird gesondert vergütet.
Unterlage 'Frostschutzschicht'

Verformungsmodul der profilierten Unterlage mindestens
120 MPa.
Unebenheit innerhalb einer 4,00 m langen Messstrecke
höchstens 3 cm in Längs- und Querrichtung.
Menge: 800,000 m2
Leistungsbereichkatalog: 113

**00.01.0009 Überschüssigen Baustoff entfernen Abrechn. Abtrag**
StL-Nr. 2311304801
Überschüssigen Baustoff, der bei der Profilierung der
Unterlage anfällt, aufnehmen und entfernen. Baustoff
nach Wahl des AN verwerten.
Abgerechnet wird nach Abtragsprofilen.
Menge: 60,000 m3
Leistungsbereichkatalog: 113

**00.01.0010 Asphalttragsch. aus AC 22 T N herst Bk1,8-Bk0,3**
StL-Nr. 23113153199000
Asphalttragschicht aus Asphalttragschichtmischgut
AC 22 T N herstellen. Anlieferung des Asphaltmischguts
in thermoisolierten Transportbehältern.
In Verkehrsflächen der Belastungsklassen Bk1,8 bis
Bk0,3.
Einbau 'ca. 14 cm und nach Unterlagen des AG und zum
Profilausgleich'

Bindemittel 'resultierendes Bindemittel 30/45 oder
35/50 VL'
Menge: 280,000 t
Leistungsbereichkatalog: 113

**00.01.0011 Bitumenemulsion aufsprühen Bk1,8-Bk0,3*Asphalt frisch C40B5-S*Menge 300 g/m2 vor A.deckschicht**
StL-Nr. 23113063210233
Bitumenemulsion zur Herstellung des Schichtenverbundes
aufsprühen.
Auf Verkehrsflächen der Belastungsklassen Bk1,8 bis
Bk0,3.
Unterlage = Asphaltbefestigung, frisch.
Bindemittel = C40B5-S.
Bindemittelmenge = 300 g/m2.
Vor Einbau Asphaltdeckschicht.
Menge: 800,000 m2
Leistungsbereichkatalog: 113

**00.01.0012 Asphaltdecksch. aus AC 11 D N herst Bk1,8-Bk0,3*Dicke 4,0 cm**
StL-Nr. 2311333811900000
Asphaltdeckschicht aus Asphaltbeton für Asphaltdeckschichten AC 11 D N herstellen. Anlieferung des
Asphaltmischguts in thermoisolierten
Transportbehältern.
In Verkehrsflächen der Belastungsklassen Bk1,8 bis
Bk0,3.
Einbaudicke = 4 cm.
Bindemittel 'resultierendes Bindemittel 25/55-55 A oder
PmB 25/45 VL'
Menge: 800,000 m2
Leistungsbereichkatalog: 113

**00.01.0013 Asphaltbefestigung trennen Anbauber. quer*Schlitz fräsen**
StL-Nr. 231130382209
Asphaltbefestigung geradlinig trennen.
im Anbaubereich quer zur Fahrbahnachse,
Trennen durch Fräsen eines Schlitzes. Beim Trennen anfallendes Material nach Wahl des AN verwerten.
Dicke der Asphaltbefestigung '4 cm'
Menge: 20,000 m
Leistungsbereichkatalog: 113

**00.01.0014 Abstumpfungsmaßnahme durchführen LFK 1/3*Menge 1 kg/m2 maschinell**
StL-Nr. 231139521011
Abstumpfungsmaßnahme zur Erhöhung der Anfangsgriffigkeit durch gleichmäßiges Aufbringen und Einwalzen von
Abstreukörnung durchführen. Nicht gebundene Abstreukörnung aufnehmen und nach Wahl des AN verwerten.
Abstreukörnung = Lieferkörnung 1/3.
Abstreumenge = 1 kg/m2.
Maschinell abstreuen.
Menge: 800,000 m2
Leistungsbereichkatalog: 113

**00.01.0015 Anschl. a. Fuge m. B-fugenb. herst. Anschl. ADS*Anschluss quer Schichtd. 4 cm*bis 20 m Breite 10 mm**
StL-Nr. 23113917125101
Anschluss als Fuge an bestehende Asphaltschicht oder
Bauteil in der Dicke der Asphaltschicht mit Bitumenfugenband einschließlich zugehörigem und zuvor aufgetragenem Voranstrichmittel herstellen.
Anschluss an Asphaltdeckschicht.
Querfuge.
Dicke der Asphaltschicht = 4 cm.
Einzellängen bis 20,00 m.
Breite des Bitumenfugenbandes = 10 mm.
Menge: 20,000 m
Leistungsbereichkatalog: 113

**00.01.0016 Randabdichtung herstellen Abd. 25/55-55 A*ein Arbeitsgang über 18-22 cm**
StL-Nr. 231139220116
Flankenfläche des hochliegenden Randes der Asphaltschichten abdichten.
Abdichtung mit 25/55-55 A.
Herstellung für alle Schichten in einem Arbeitsgang.
Dicke der abzudichtenden Asphaltbefestigung über 18 bis
22 cm.
Menge: 350,000 m
Leistungsbereichkatalog: 113

### Abschnitt 01 Asphaltsanierung RA WEST

#### Unterabschnitt 01.00 Baubegleitende Maßnahmen

**01.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**01.00.0002 Baustelle vorhalten und betreiben**
Baustelle für die Dauer der ausgeschriebenen Leistung vorhalten, unterhalten und betreiben. Mieten, Pacht, Gebühren und dgl. sind mit dieser Position ebenfalls abgegolten.Teilzeiten nach Tagen werden zu 1/30 des Einheitspreises vergütet. Soweit nicht für bestimmte Leistungen für das Vorhalten, Unterhalten und Betreiben der Baustelle gesonderte Postionen im Leistungsverzeichnis enthalten sind, gilt diese Position für alle Leistungen sämtlicher Abschnittes des Leistungsverzeichnisses.
Menge: 1,000 Mt

**01.00.0003 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**01.00.0004 Beweissicherung**
*** Pauschalposition
Beweissicherung vor Beginn der Arbeiten und für die
Verkehrsführung innerhalb der Baufeldgrenzen
durchführen. Nach Abschluss der Arbeiten
Schlussbesichtigung durchführen. Beweissicherung für
den durch den AN betroffenen Bereich in Form einer
Fotodokumentation über den vorgegebenen Zustand der im
Baubereich und angrenzenden Bereich der Baumaßnahme
befindlichen Objekte durchführen:
- Verkehrswege, Zufahrtswege und Straßen (inkl. stat.
Beschilderung)
- bauliche Anlagen (Zäune, Maste, Ver- und
enstorgungsanlagen etc.)
- Bäume, Bepflanzungen
- Grünflächen
- Flächen für Baustelleneinrichtung, Lager- und
Arbeitsplätze
- Fahrzeugrückhaltesysteme

Die Dokumentation hat auch die Kartierung von bereits
vorh. Schäden oder Auffälligkeiten an baulichen Anlagen
zu enthalten. Abgerechnet werden 60% für die
Beweissicherung zu Baubeginn nach Übergabe der
Unterlagen (1-fach in Papierform und digital auf den
Cloud-Service des AG hochladen und bereitstellen), und
40% nach Beweissicherung zum Bauende. Die Übergabe der
Unterlage erfolgt spätestens zum Termin der Baufreiheit
für nachfolgende Gewerke an den AG, jeweils 1-fach in
Papierform und auf den Cloud-Service des AG hochladen
und bereitstellen
Menge: 1,000 Psch

**01.00.0005 Beweiss. Niederschrift Herstellen**
*** Pauschalposition
Niederschrift über die Beweissicherung einschl. Bericht
und eindeutig zugeordneten Fotos mit Beschreibungen
herstellen und dem AG übergeben.
Die Niederschrift beschreibt den Zustand des Bestandes
im Bereich der Baustelle und den vom Baubetrieb
betroffenen Bereichen jeweils vor Beginn der Arbeiten
sowie nach Beendigung der Arbeiten und dokumentiert
eventuelle Veränderungen.
Die Ergebnisse eventueller Kontrollen wie Messprogramme
u. dgl., die die Durchführung der Baumaßnahme
begleiten, sind in die Niederschrift aufzunehmen.
Die Niederschrift muss vom AN mit Firmenstempel, Datum
und Unterschrift versehen sein.
Bereich = gesamtes Baufeld und Zufahrten inkl.
öffentliche Zufahrten.
Dokumente der Beweissicherung in 3-facher Ausfertigung
einschl. Fotos in Papierform und digital auf den
Cloud-Service des AG hochladen und bereitstellen
Menge: 1,000 Psch

**01.00.0006 Deklarationsanalyse durchführen**
Chemische Analyse von Proben nach Unterlagen des AG
durchführen.
Probeneingang erfassen, Proben für chemische Analyse zu
umwelttechnischen Untersuchungen aufbereiten,
Laborbericht einschließlich tabellarischer Aufstellung
der Ergebnisse mit Einstufung nach jeweiliger
Richtlinie und Auswertung mit Abgrenzung
gefährlicher/nicht gefährlicher Abfall nach
länderspezifischen Regelungen aufstellen.
Entsorgung des Probenmaterials nach Ende der
Aufbewahrungsfrist.
Chemische Analyse für umwelttechnische Untersuchungen
durch akkreditiertes Labor nach DIN EN ISO/IEC 17025
nach Wahl des AN.
Untersuchung von Materialproben gemäß
Ersatzbaustoffverordnung Anlage 1, Tabelle 3
Materialwerte für Bodenmaterial und Baggergut.
Laborbericht und Deklarationsanalyse als PDF-Dokument
und 3-fach in Papierform dem AG
übergeben.
Deklarationsanalysen für die Arbeiten zur Herstellung
der Fahrbahnverbreiterung und der Entwässerung
Menge: 1,000 St

**01.00.0007 Analyse Zusatzparameter**
Ergänzende chemische Analyse von Proben für
Deklarationsanalyse zur Bestimmung der Deponieklasse
durchführen.
Bestimmung von Zusatzparametern nach DepV Anhang 3,
Tab. 2 Spalte 5 und länderspezifischen Parametern.
Ergebnisse im Laborbericht als Deklarationsanalyse
gesondert ausweisen.
Untersuchung von Materialproben Boden.
Ergänzende chemische Analysen für die Arbeiten zur
Herstellung der Fahrbahnverbreiterung und der
Entwässerung
Menge: 1,000 St

**01.00.0008 Verkehrssicherung läng.Dauer durchf Arbeitsstelle*über 7 b. 14 Tage Geb.ü.100b.200Eu.**
StL-Nr. 2110513019009034
Verkehrssicherung von längerer Dauer betriebsfertig
aufbauen, vorhalten, warten, instand setzen, betreiben
und abbauen. Vorübergehende Verkehrssicherungsmaßnahmen
durchführen. Die Kontrolle der Verkehrssicherung wird
nicht gesondert vergütet. Vorübergehende Markierung,
transportable Lichtsignalanlage, bauliches Leitelement,
mobile Stauwarnanlage, LED-Anzeigetafel und transportable Schutzeinrichtung werden gesondert vergütet.
Verkehrssicherung an Arbeitsstelle.
Nach RSA, Regelplan 'C I/5'

Länge des Arbeitsbereiches 'ca. 50,00 m'

Einsatzzeit über 7 bis 14 Tage.
Verkehrsrechtliche Anordnung nach Unterlagen des AG
einholen und zugehörige Unterlagen erstellen. Erforderliche Ortsbesichtigungen zur Erstellung der Planunterlagen für die verkehrsrechtliche Anordnung durchführen.
Anfallende Gebühren für verkehrsrechtliche Anordnung
über 100,00 Euro bis 200,00 Euro.
Menge: 1,000 St
Leistungsbereichkatalog: 105

**01.00.0009 Probegefäß liefern 10-l-Blecheimer*Mithilfe Kprüf.**
StL-Nr. 1910171211
Probegefäß zur Aufnahme von Baustoffproben, für Kontrollprüfungen und für Rückstellproben des AG liefern.
Probegefäß = sauberer 10-l-Blecheimer mit dicht schließendem Deckel.
Mithilfe bei der Probennahme im Baubereich nach Angaben
des AG.
Menge: 2,000 St

**01.00.0010 Materialprobe entn. und übergeben**
StL-Nr. 1910173299
Materialprobe nach Unterlagen des AG entnehmen und im
Baubereich dem AG übergeben.
Abmessungen 'nach Erfordernis'

Material 'Asphaltschichten, Fugenvergussmasse
Abstreumittel usw. einschl. Beschriftung
und Verpackung.
Probe zur zentralen BE transportieren und an
den AG bzw. der örtlichen Bauüberwachung
oder einen, durch den AG beauftragten Vertreter
übergeben.
Abgerechnet wird je Probenahme'
Menge: 2,000 St

**01.00.0011 Bohrkern entnehmen Kern-DU 15 cm Asphaltschicht**
StL-Nr. 191017222919
Bohrkern für Kontrollprüfungen nach Angabe des AG entnehmen und im Baubereich dem AG übergeben. Bohrloch
fachgerecht verfüllen.
Bohrkerndurchmesser 15 cm.
Bohrtiefe '32-38cm'

Material = Asphaltschicht.
Verfüllmaterial 'Gussasphalt
Einbau lagenweise, bis ca. 2 cm
unter OK Fahrbahn, die eingebauten Lagen
müssen abkühlen bevor die nächste
Asphaltschicht eingebaut wird'
Menge: 2,000 St

**01.00.0012 Prüfstelle fräsen, verschließen**
Kontrollprüfstelle fräsen und verschließen

Nach Erkalten der Verfüllung Bereich der
Bohrkernentnahmestellen in einem kleinstmöglichen
umschließenden Rechteck ca. 3 cm tief ausfräsen und mit
Gussasphalt MA 8 S 25/55-55 bündig zur OK Fahrbahn
verschließen.
Fräsgut aufnehmen und der Verwertung nach Wahl des AN
zuführen.
Unterlage gründlich reinigen.
Abstumpfen der Oberfläche mit einer Lieferkörnung 2/3,
Abstreumenge von 6-10 kg/m2.
Allseitig Anschlüsse gemäß den ZTV Fug- StB mit einem
anschmelzbaren Bitumenfugenband herstellen.
Fläche der Kontrollprüfstelle ca. 0,25 m2 bis 0,75 m2.
Pro Kontrollprüfstelle sind 4 Bohrkerne entnommen
worden
Menge: 2,000 St

**01.00.0013 Gegenpole für Kontrollpr. verlegen AL 30x100cm,0,3mm*Schicht o.Bindem.**
StL-Nr. 191017371304
Gegenpole für Kontrollprüfungen nach Anweisung des AG
für die elektromagnetische Dickenmessung verlegen.
Gegenpol = Aluminium-Blech (0,3mm, 30x100cm),
max. Messtiefe 50 cm
Unterlage = Schicht ohne Bindemittel.
Menge: 2,000 St

**01.00.0014 Gegenpole für Kontrollpr. verlegen AL 30x70cm, 0,1mm*Asphalt**
StL-Nr. 191017370701
Gegenpole für Kontrollprüfungen nach Anweisung des AG
für die elektromagnetische Dickenmessung verlegen.
Gegenpol = Aluminium-Folie (0,1 mm, 30x70 cm)
max. Messtiefe 50 cm
Unterlage = Asphaltschicht.
Menge: 4,000 St

**01.00.0015 Messreflektoren einmessen**
*** Pauschalposition
Messreflektoren einmessen

Jeden verlegten Messreflektor zum sicheren
Wiederauffinden mit geeignetem Verfahren
einmessen, Lage markieren.
Lageplan unter Angabe von Station und Abstand zum
Fahrbahnrand erstellen.
Unterlage an AG in digitaler Form auf den Cloud-Service
des AG hochladen und bereitstellen und 1-fach in Papier
übergeben.
Menge: 1,000 Psch

#### Unterabschnitt 01.01 Fahrbahnerneuerung RA WEST

*Hinweis: Erschwernis durch Schutzplanken*
Bei den Bankettarbeiten müssen in Teilbereichen mit einem Erschwernis durch die bestehenden Schutzplanken gerechnet werden.
Entsprechende Mehrkosten sind in OZ 01.01.0004 einzukalkulieren.

**01.01.0001 Asphaltbefestigung aufnehmen Zwickel/Streif. Tiefe ü. 10-20 cm*Aufbr. Verw.**
StL-Nr. 2311303320090203
Asphaltbefestigung aufbrechen und aufnehmen. Abrechnung
erfolgt nach Abtragsprofilen.
Fläche = Zwickel und Streifen.
Dicke der Asphaltbefestigung '10-20 cm'

Gesamtaufbruchtiefe über 10 bis 20 cm.
Aufbruchgut nach Wahl des AN verwerten.
Menge: 1,000 m3
Leistungsbereichkatalog: 113

**01.01.0002 Bankett abtragen Breite bis 0,50 m*Dicke 10-15 cm Mit Veg.decke*entsorgen**
StL-Nr. 24112045110203
Bankett abtragen ggf. einschließlich Vegetationsdecke.
Breite bis 0,50 m.
Dicke über 10 bis 15 cm.
Ausbauen mit Vegetationsdecke.
Ausbaustoffe entsorgen. Schadstoffbelastung nach Un-
terlagen des AG. Entsorgen wird gesondert vergütet.
Menge: 7,000 m3
Leistungsbereichkatalog: 112

**01.01.0003 Nicht gefährl. Abfall Bau entsorg. Wahl des AN*17 05 04 BM-F3; BG-F3*Anfallstelle Kosten einrechnen*Verbleibsdok. Wiegeschein**
StL-Nr. 2390244014111111
Nicht gefährlichen Bau- und Abbruchabfall nach
Unterlagen des AG laden, zur Entsorgungsanlage
transportieren und entsorgen.
Entsorgung nach Wahl des AN.
Abfall = Boden und Steine mit Ausnahme derjenigen,
die unter 17 05 03* fallen. Abfallschlüssel = 17 05
04.
Materialwert Bodenmaterial BM-F3, Baggergut BG-F3.
gelösten Abfall an Anfallstelle laden.
Kosten der Abfallentsorgung und
Verbleibsdokumentation sind einzurechnen.
Verbleibsdokumentation nach Unterlagen des AG
führen.
Abgerechnet wird nach Wiegescheinen.
Menge: 10,000 t

**01.01.0004 Bankett profilgerecht herstellen Neben Fahrbahn*Baustoff. C 90/3 URA+Einbaudoku*Breite 0,50 m Einbaudicke 15 cm*12 tief+ 6 hoch*EV2 mind. 100MPa**
StL-Nr. 2411270711141191
Bankett gemäß ZTV E-StB profilgerecht herstellen.
Neben Verkehrsfläche Fahrbahn.
Baustoffgemisch, Kategorie C 90/3, Größtkorn
von 32 mm. Der Feinkornanteil muss im eingebauten Zu-
Stand 8 M.-v.H. bis 12 M.-v.H. betragen.
Umweltrelevante Anforderungen beim Einsatz von Baustoffgemischen einschließlich Einbaudokumentation nach
Unterlagen des AG. Einbaudokumentation übergeben.
Breite = 0,50 m.
Einbaudicke = 15 cm.
Querneigung 12 v.H. am tiefliegenden und 6 v.H. am
hochliegenden Fahrbahnrand.
Einbau 'dicke 15 cm, das Herstellen des Planums wirdnicht gesondert vergütet, Bankett einsäen, Saatgut =
Salzverträgliches Bankett-Regiosaatgut UG 7, 5g/m²'

Verformungsmodul EV2 auf der Oberfläche mindestens
100 MPa.
Menge: 85,000 m
Leistungsbereichkatalog: 112

*Hinweis: Erschwernis durch Schutzplanken*
Bei den Bankettarbeiten müssen in Teilbereichen mit einem Erschwernis durch die bestehenden Schutzplanken gerechnet werden.
Erschwerniss je Arbeitsgang (Ausbau, Einbau)

**01.01.0005 Erschwernis durch Einbauten**
StL-Nr. 2411290899
Erschwernis durch Einbauten. Abgerechnet wird nach
Stück Einbauteil.
Beim 'Abtragen und Herstellen von Banketten'

Einbauten 'Schutzplanke in Teilbereichen'
Menge: 2,000 St
Leistungsbereichkatalog: 112

**01.01.0006 Asphaltbefestigung trennen Anbauber. quer*schneiden**
StL-Nr. 231130382109
Asphaltbefestigung geradlinig trennen.
im Anbaubereich quer zur Fahrbahnachse,
Trennen durch Schneiden.
Dicke der Asphaltbefestigung '10-12 cm'
Menge: 40,000 m
Leistungsbereichkatalog: 113

**01.01.0007 Erschwernis infolge Einfassungen Erschwer. gesamt*Asphaltbefestig.**
StL-Nr. 231130831599
Erschwernis infolge Einfassungen, Borden und Fahrbahnübergängen. Abgerechnet wird die Länge der Einfassung.
Erschwernis beim Fräsen oder Aufnehmen, Aufsprühen von
Bitumenemulsionen sowie Herstellen von Asphaltschichten.
Asphaltbefestigung.
Einbauten 'Beton Betriebseinfahrt Lagerplatz Fa. Christoph'
Menge: 25,000 m
Leistungsbereichkatalog: 113

**01.01.0008 Asphalt fräsen ATS*Asphaltbeton Fahrbahn*Breite über 200cm Fräsasph. verw.**
StL-Nr. 2311300532901610
Asphalt fräsen und Fräsgut aufnehmen. Anschlusskante
geradlinig auf Frästiefe herstellen. Der Schnittlinienabstand darf maximal 15 mm betragen.
Asphalttragschicht.
Asphaltdeckschicht = Asphaltbeton.
Frästiefe '10-12 cm'

Fläche = Fahrbahn.
Breite der Fläche über 200 cm.
Fräsasphalt nach Wahl des AN verwerten.
Menge: 400,000 m2
Leistungsbereichkatalog: 113

**01.01.0009 Unterlage profilieren FSS*EV2 mind.120*Unebenh. max.2 cm**
StL-Nr. 241120202201
Unterlage für Schicht ohne Bindemittel auf Sollhöhe
nach Unterlagen des AG profilieren und verdichten.
Liefern von Baustoff bzw. Entfernen von überschüssigem Baustoff wird gesondert vergütet.
Unterlage = Frostschutzschicht.
Verformungsmodul der profilierten Unterlage mindestens 120 MPa.
Unebenheit innerhalb einer 4,00 m langen Messstrecke
höchstens 2 cm in Längs- und Querrichtung.
Menge: 400,000 m2
Leistungsbereichkatalog: 112

**01.01.0010 Asphaltschollen lösen und laden**
Verbleibende Asphaltschollen lösen, laden und ggf. Zwischenlagern. Die Flächen sind nach dem Fräsen und vor dem Aufnehmen der Asphaltschollen gemeinsam mit dem AG zu begehen.
Menge: 40,000 m2

**01.01.0011 Abfahren und entsorgen**
Asphaltschollen-Boden-gemisch laden, abfahren und entsorgen. Entsorgung nach Wahl des AN. Materialwert Bodenmaterial BM-F3. Kosten der Abfallentsorgung und Verbleibsdokumentation sind einzurechnen. Verbleibsdokumentation nach Unterlagen des AG führen. Abgerechnet wird nach Wiegeschein.
Menge: 3,000 t

**01.01.0012 Erschwernis infolge Einfassungen Erschwer. gesamt*Asphaltbefestig.**
StL-Nr. 231130831599
Erschwernis infolge Einfassungen, Borden und Fahrbahnübergängen. Abgerechnet wird die Länge der Einfassung.
Erschwernis beim Fräsen oder Aufnehmen, Aufsprühen von
Bitumenemulsionen sowie Herstellen von Asphaltschichten.
Asphaltbefestigung.
Einbauten 'Betriebseinfahrt Lagerplatz Fa. Christoph'
Menge: 25,000 m
Leistungsbereichkatalog: 113

**01.01.0013 Asphalttragsch. aus AC 22 T N herst Bk1,8-Bk0,3**
StL-Nr. 23113153199000
Asphalttragschicht aus Asphalttragschichtmischgut
AC 22 T N herstellen. Anlieferung des Asphaltmischguts
in thermoisolierten Transportbehältern.
In Verkehrsflächen der Belastungsklassen Bk1,8 bis
Bk0,3.
Einbau 'ca. 14 cm nach Unterlagen des AG und zum Profilausgleich
im Bereich Deckensanierung'

Bindemittel 'resultierendes Bindemittel 30/45 oder
35/50 VL'
Menge: 140,000 t
Leistungsbereichkatalog: 113

**01.01.0014 Erschwernis infolge Einfassungen Erschwer. gesamt*Asphaltbefestig.**
StL-Nr. 231130831599
Erschwernis infolge Einfassungen, Borden und Fahrbahnübergängen. Abgerechnet wird die Länge der Einfassung.
Erschwernis beim Fräsen oder Aufnehmen, Aufsprühen von
Bitumenemulsionen sowie Herstellen von Asphaltschichten.
Asphaltbefestigung.
Einbauten 'Betriebseinfahrt Lagerplatz Fa. Christoph'
Menge: 25,000 m
Leistungsbereichkatalog: 113

**01.01.0015 Bitumenemulsion aufsprühen Bk1,8-Bk0,3*Asphalt frisch C40B5-S*Menge 300 g/m2 vor A.deckschicht**
StL-Nr. 23113063210233
Bitumenemulsion zur Herstellung des Schichtenverbundes
aufsprühen.
Auf Verkehrsflächen der Belastungsklassen Bk1,8 bis
Bk0,3.
Unterlage = Asphaltbefestigung, frisch.
Bindemittel = C40B5-S.
Bindemittelmenge = 300 g/m2.
Vor Einbau Asphaltdeckschicht.
Menge: 410,000 m2
Leistungsbereichkatalog: 113

**01.01.0016 Erschwernis infolge Einfassungen Erschwer. gesamt*Asphaltbefestig.**
StL-Nr. 231130831599
Erschwernis infolge Einfassungen, Borden und Fahrbahnübergängen. Abgerechnet wird die Länge der Einfassung.
Erschwernis beim Fräsen oder Aufnehmen, Aufsprühen von
Bitumenemulsionen sowie Herstellen von Asphaltschichten.
Asphaltbefestigung.
Einbauten 'Betriebseinfahrt Lagerplatz Fa. Christoph'
Menge: 25,000 m
Leistungsbereichkatalog: 113

**01.01.0017 Asphaltdecksch. aus AC 11 D N herst Bk1,8-Bk0,3*Dicke 4,0 cm**
StL-Nr. 2311333811900000
Asphaltdeckschicht aus Asphaltbeton für Asphaltdeckschichten AC 11 D N herstellen. Anlieferung des
Asphaltmischguts in thermoisolierten
Transportbehältern.
In Verkehrsflächen der Belastungsklassen Bk1,8 bis
Bk0,3.
Einbaudicke = 4 cm.
Bindemittel 'resultierendes Bindemittel 25/55-55 A oder
PmB 25/45 VL'
Menge: 400,000 m2
Leistungsbereichkatalog: 113

**01.01.0018 Asphaltbefestigung trennen Anbauber. quer*Schlitz fräsen**
StL-Nr. 231130382209
Asphaltbefestigung geradlinig trennen.
im Anbaubereich quer zur Fahrbahnachse,
Trennen durch Fräsen eines Schlitzes. Beim Trennen anfallendes Material nach Wahl des AN verwerten.
Dicke der Asphaltbefestigung '4 cm'
Menge: 40,000 m
Leistungsbereichkatalog: 113

**01.01.0019 Abstumpfungsmaßnahme durchführen LFK 1/3*Menge 1 kg/m2 maschinell**
StL-Nr. 231139521011
Abstumpfungsmaßnahme zur Erhöhung der Anfangsgriffigkeit durch gleichmäßiges Aufbringen und Einwalzen von
Abstreukörnung durchführen. Nicht gebundene Abstreukörnung aufnehmen und nach Wahl des AN verwerten.
Abstreukörnung = Lieferkörnung 1/3.
Abstreumenge = 1 kg/m2.
Maschinell abstreuen.
Menge: 400,000 m2
Leistungsbereichkatalog: 113

**01.01.0020 Anschl. a. Fuge m. B-fugenb. herst. Anschl. ADS*Anschluss quer Schichtd. 4 cm*bis 20 m Breite 10 mm**
StL-Nr. 23113917125101
Anschluss als Fuge an bestehende Asphaltschicht oder
Bauteil in der Dicke der Asphaltschicht mit Bitumenfugenband einschließlich zugehörigem und zuvor aufgetragenem Voranstrichmittel herstellen.
Anschluss an Asphaltdeckschicht.
Querfuge.
Dicke der Asphaltschicht = 4 cm.
Einzellängen bis 20,00 m.
Breite des Bitumenfugenbandes = 10 mm.
Menge: 40,000 m
Leistungsbereichkatalog: 113

**01.01.0021 Randabdichtung herstellen Abd. 25/55-55 A*ein Arbeitsgang über 18-22 cm**
StL-Nr. 231139220116
Flankenfläche des hochliegenden Randes der Asphaltschichten abdichten.
Abdichtung mit 25/55-55 A.
Herstellung für alle Schichten in einem Arbeitsgang.
Dicke der abzudichtenden Asphaltbefestigung über 18 bis
22 cm.
Menge: 100,000 m
Leistungsbereichkatalog: 113
